# Dachsanierung
Angebotsaufforderung (GAEB 90, DA83)
Währung: EUR

## Dachinstandsetzung
Datum: 17.02.25

*Hinweis*
Vorbemerkungen

IIm  Objekt  Haydnstr. 2, Hindenburgdamm 57e,  12203
Berlin  sind
umfangreiche Instandsetzungs- und
Modernisierungsarbeiten geplant.
Insbesondere die bauliche Hülle (das Dach sowie alle
Fassaden  des
Objektes) sollen entsprechend der gesetzlichen Vorgaben
instandgesetzt
werden.

Die nachfolgende Beschreibung bezieht sich
ausschließlich um die
notwendigen Arbeiten zur Dachinstandsetzung.

Zur Ausführung der Arbeiten steht bauseitig eine
Baustelleneinrichtung
zur Mitbenutzung zur Verfügung. Diese
Baustelleneinrichtung soll
gemeinschaftlich genutzt werden. Die Zuwegung zur
Baustelleneinrichtung
ist nur eingeschränkt möglich, da sich im
Strassenbereich des
Hindenburgdammes bis zur Höhe Haydnstr. eine Baustelle
befindet. Die
Anlieferung von Baumaterialien ist dadurch erschwert
und nur mit
Kleintransportern
über die Haydnstr. bzw. LKW mit Ladekran (ohne
Anhänger!) durch das
rückwärtige einfahren in die Baustelleneinrichtung aus
dem
Hindenburgdamm möglich.
Die Baustelleneinrichtung wird mit einer Länge von 12,0
mtr und einer
Breite von 2,5 mtr in der Haydnstr. im Bereich der
Strassenkreuzung
Hindenburgdamm/Haydnstr. im öffentlichen Strassenland
angeordnet. Weitere
Abstell- und Lagerungsflächen werden im
Vorgartenbereich Haydnstr. bis
zur Garageneinfahrt (die Hecke wird entfernt) sowie im
Innenhof des KG
(Hofkellerdecke wird abgebrochen) zur Verfügung
gestellt.

Die Gerüstbauarbeiten zur Ausführung der
Dachinstandsetzung erfolgen
bauseits. Die Vorgaben zur Sicherstellung der
Unfallverhütungsvorschriften (UVV) zur Ausführung der
Dacharbeiten
werden hierbei Berücksichtigung finden.

Das vorhandene sogenannte Berliner Dach ist überwiegend
ausgebaut, d.h.
es befinden sich Wohnungen dahinter. Somit wird es
notwendig, eine
Sanierung entsprechend der Anforderungen des aktuell
geltenden GEG
durchzuführen.
Dies bedeutet, das eine Kombination aus Erneuerung der
vorhandenen
Zwischensparrendämmung ergänzt um eine
Aufsparrendämmung entsprechend
der Anforderungen des GEG zur Ausführung kommen werden.
Teilbereiche des
Daches sind nicht ausgebaut. Hier wird der Bereich der
Geschossdecke
gedämmt.

Die täglichen Arbeitsabschnitte sind werktäglich zum
Feierabend regen-
und windsicher herzustellen. Dieses ist in der
Kalkulation zu
berücksichtigen.

Die Flächen der vorhandenen Terrassen werden saniert
und mit
aufgestelzten Konstruktionen mit Plattenbelägen
versehen.

Zeitraum der Arbeiten Fertigstellung 29.08.25

*Hinweis*
A) ALLGEMEINE VERTRAGSBEDINGUNGEN
====================================

A1) ALLGEMEINES

Dem Leistungsverzeichnis liegen die "Zusätzlichen
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für in diesem Leistungsverzeichnis ausgeführte
Leistungen gelten, ergänzend zu den jeweiligen
Leistungspositionen bei evtl. Widersprüchen in
nachfolgend genannter Reihenfolge, folgende
Bedingungen:

Diese ""Allgemeinen Vertragsbedingungen"" (A),
Die sich anschließenden ""Allgemeinen technischen
Vertragsbedingungen"" (B),
Die sich anschließenden ""Zusätzlichen technischen
Vertragsbedingungen"" (C),
Die ""Zusätzlichen Vertragsbedingungen für die
Ausführung von Bauleistungen Z-VOB/B"",
Die Baustellenordnung der Covivio Immobilien GmbH in
der jeweils gültigen Fassung.

Mit Erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden in bewohnten Häusern ausgeführt.

Der Auftraggeber (AG) erwartet vom AN tatkräftige
Unterstützung bei den Bemühungen, berechtigten
Mieterwünschen zu entsprechen. Dazu gehören
insbesondere folgende Verpflichtungen:

A3) PREISE

Soweit und sobald Überschreitungen absehbar sind, ist
hierüber der Abteilung Einkauf des AG ein schriftliches
Angebot einzureichen und eine gesonderte Vereinbarung
zu treffen.

In die Einheitspreise sind sämtliche Kosten wie Lohn-,
Material- und Nebenkosten, hierzu zählen auch
erforderliche Hygieneschutzartikel, einzukalkulieren.
Hierzu gehören unter anderem:

Koordination / Terminabsprache(n) mit dem(den)
Mieter(n) / Kundenbetreuer(n) / Bauleiter(n)
Fahrt- und Transportkosten
Tarifliche Zulagen wie beispielsweise
Schmutz-/Staubzulagen, Zulagen für ekelerregende
Arbeiten, etc.,
Abdecken von Einrichtungsgegenständen zum Schutz vor
Beschädigung und Verschmutzung
Besenreine Säuberung der Arbeitsbereiche. Hierzu gehört
auch die Beseitigung von Verunreinigungen des
Treppenhauses und/oder der Hauszuwegungen,
Ausbau und Abtransport sowie die ordnungsgemäße
Entsorgung, einschließlich Kippgebühren, sämtlichen
Bauschutts und schadhafter Teile. Teile, für die sich
der AG eine generelle oder einzelfallbezogene Prüfung
vorbehalten hat, sind bis zu diesem Zeitpunkt,
längstens jedoch für die Dauer von zehn Wochen, vom AN
vorzuhalten und dürfen erst danach entsorgt werden.

Erforderliche Zusatzleistungen, die in den
nachfolgenden Leistungspositionen nicht enthalten sind,
sind als Nachtrag dem zuständigen Bauleiter vor
Ausführung zur Genehmigung aufzugeben. Die Preise für
derartige Zusatzleistungen sind auf der
Kalkulationsbasis des Leistungsverzeichnisses zu
kalkulieren. Diese Positionen sind so ausreichend und
umfassend zu beschreiben, dass sowohl eine
sachlich-fachliche als auch eine kalkulatorische
Nachprüfung durch den Auftraggeber gewährleistet ist.

A4) ABRECHNUNG

Maßgebend für die Abrechnung ist das nach
Fertigstellung der Arbeiten durch den Auftragnehmer zu
erstellende Positionsaufmaß mit der Bestätigung der
Bauleitung, dass die Leistungen durchgeführt wurden.

Der Auftraggeber ist jederzeit berechtigt, ein
gemeinsames Aufmaß zu verlangen.

A5) NACHHALTIGKEIT

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
oder in irgendeiner Form Dritten entgeltlich oder
unentgeltlich zugänglich gemacht werden.

*Hinweis*
B) ALLGEMEINE TECHNISCHE VERTRAGSBEDINGUNGEN
===============================================

B1) ALLGEMEINES

Für Lieferung; Herstellung und Ausführung gelten neben
diesem Leistungsverzeichnis:

Die neuesten DIN-Vorschriften, VDE- und VDI-Richtlinien
Die Vorschriften der zuständigen Behörden (Bauaufsicht,
Gewerbeaufsicht, Brandverhütung, TÜV,
Berufsgenossenschaften und Versorgungsbetriebe, etc.)
Die Bestimmungen der Gerüstbauordnung
Die Festlegungen des jeweiligen Werkstoffherstellers.
Die Werkstoffe müssen den geforderten Bedingungen der
Leistungsbeschreibung entsprechen.

B2) FACHSPEZIFISCHE SACHKUNDENACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist im
Vorfeld mit der Bauleitung abzustimmen.
Baustoffe und Bauteile dürfen nicht in den
Treppenhäusern und/oder auf anderen Verkehrsflächen
gelagert werden.
Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) ZUSÄTZLICHE TECHNISCHE VERTRAGSBEDINGUNGEN
================================================

1.1
Mitgeltende Normen und Regeln

1.1.1
Allgemeines
Es gelten jeweils die Normen und Regeln in der zum
Vertragsschluss gültigen Fassung einschließlich der
Änderungen, Berichtigungen und Beiblätter.
Soweit in der Leistungsbeschreibung auf Technische
Spezifikationen, z. B. Nationale Normen, mit denen
Europäische Normen umgesetzt werden, europäische
technische Zulassungen, gemeinsame technische
Spezifikationen, internationale Normen, Bezug genommen
wird, werden auch ohne den ausdrücklichen Hinweis,
immer gleichwertige Technische Spezifikationen in Bezug
genommen.

Es gelten in der Reihenfolge:

1.1.1.1
Die Vergabe- und Vertragsordnung für Bauleistungen
(VOB), aktuelle Ausgabe C

1.1.1.2
DIN 18531 - Abdichtung von Dächern, Balkonen, Loggien
und Laubengängen

1.1.1.3
Das Regelwerk des Deutschen Dachdeckerhandwerks, inkl.
aller Hinweise und Merkblätter, Herausgeber:
Zentralverband des Deutschen Dachdeckerhandwerks -
Fachverband Dach-, Wand- und Abdichtungstechnik - e.V.

1.1.1.4
Gebäudeenergiegesetz (GEG) in der jeweils neuesten
Fassung

1.1.1.5
DIN 4420 - Normenreihe: Arbeits- und Schutzgerüste

1.1.1.6
Vorschriften und Regeln BG Bau Herausgeber:
Berufsgenossenschaft der Bauwirtschaft

1.2
Angaben zur Baustelle

1.2.1
Nachbarschaft und Umgebung
Im unmittelbaren Einflussbereich der Arbeiten sind auf
den beiden Giebelseiten benachbarten Bauwerke
vorhanden.

1.2.2
Art der Dächer
Dacharten: Mansardflach-, Mansardwalm- und
Mansardzeltdach
Neigung: ca. 7 bis 65 Grad
Firsthöhen: Turm ca. 23,10 m, Hauptdach ca. 19,50 m
über Geländeniveau

1.2.3
Besondere Hinweise zur Dach-/Deckenkonstruktion
Der Zugang zu den Arbeitsbereichen erfolgt über
bauseitige Gerüsttreppentürme.

1.3
Angaben zur Ausführung

1.3.1
Gefährdungsbeurteilung
Vor Beginn der Arbeiten ist der Bauleitung und dem
SiGeKo eine Gefährdungsbeurteilung vom Auftragnehmer
gemäß Arbeitsschutzgesetz vorzulegen. Die Leistung ist
Bestandteil des Angebots und wird nicht gesondert
vergütet.

1.3.2
Prüfung der Maßangaben
Alle Maße sind vor Ausführung am Bau zu überprüfen,
sofern keine Detailzeichnungen mit verbindlichen
Maßangaben vorliegen.

1.3.3
Abbrucharbeiten
Sind mit größter Sorgfalt durchzuführen. Die
Standsicherheit darf hierbei zu keiner Zeit
beeinträchtigt werden. Zeigen sich trotz sorgfältigem
Abbruch Risse, Setzungen etc., ist unverzüglich der
Auftraggeber zu benachrichtigen. Für den weiteren
Verlauf der Arbeiten sind mit dem Auftraggeber umgehend
gesondert Vereinbarungen zu treffen.

1.3.4
Putzflächen
Bei der Entfernung von Putzflächen oder Teilen von
diesen sind die Putzanschlüsse zu den zu erhaltenden
Bauteilen, Durchbrüchen und dergleichen durch sauberes
Beschneiden der Ränder herzustellen.

1.3.5
Lagerung von Druckgasflaschen
Das Lagern von Druckgasflaschen in Kellerräumen,
Treppenhäusern, Durchgängen und Durchfahrten ist
untersagt. Bei Arbeiten mit brennbaren Gasen müssen
Feuerlöscher, tragbar, nach DIN EN 3 vorhanden sein.

1.3.6
Funkenerzeugende Arbeiten, Bohrspäne, Schleifarbeiten
Bei funkenerzeugenden Arbeiten, z. B. Trennarbeiten mit
Trennscheiben usw., in der Nähe zu erhaltener Bauteile
sind Glasflächen, glasierte Keramikoberflächen,  und
andere durch den Funkenflug gefährdete Oberflächen
abzudecken. Diese Arbeiten sind mit der Bauleitung
abzustimmen und von dieser freizugeben.
Späne vom Bohren und Fräsen sowie Reste von
Schleifstaub sind sofort von den bearbeiteten Teilen zu
entfernen. Bei Schleifarbeiten im Trockenverfahren sind
Absauggeräte zu verwenden.

1.3.7
Maßnahmen zum Schutz vor Winterschäden
Der Auftragnehmer hat die erforderlichen Maßnahmen zum
Schutz vor Winterschäden zu treffen. Dazu gehört auch
die ggf. erforderliche Kontrolle der Baustelle.

1.3.8
Befestigungselemente die Flächendichtungen durchdringen
Befestigungselemente, die im Ausnahmefall
Flächendichtungen durchdringen, sind mit auf das
Dichtungsmaterial abgestimmten Abdichtungsstoffen (i.
d. R. Ohne Lösungsmittel) abzudichten. Im Zweifel ist
Rücksprache mit der Bauleitung erforderlich.

1.3.9
Vorkehrungen gegen Beschädigung anderer Bauteile
Gegen Verschmutzungen und Beschädigungen anderer
Bauteile sowie zur Verhinderung von
Personen-Gefährdungen sind vom Auftragnehmer der
Verkehrssitte entsprechende und zumutbare Vorkehrungen
zu treffen (Abdeckungen, Hinweisschilder, Absperrungen,
Sicherheitsposten u. Dgl.).
Beschädigungen an Dampfsperr- oder Dampfbremsschichten,
an luftdichten Schichten und windsperrenden Schichten
sind, wenn diese Schichten zum Leistungsumfang des
Auftragnehmers zählen, vor dem Abdecken mit
nachfolgenden Bauteilen dauerhaft und materialgerecht
zu schließen; wenn diese Schichten zum Leistungsumfang
eines anderen Auftragnehmers zählen, ist mit der
Bauleitung zu klären, wer die Schäden beseitigen soll.
In beiden Fällen ist vor dem Abdecken mit nachfolgenden
Bauteilen der Bauleitung die Überprüfung der
Schadensbehebung zu ermöglichen.

1.3.10
Verarbeitung von Schweißbahnen
Bei der Verarbeitung von Schweißbahnen sowie sonstigen
Arbeiten mit offener Flamme in der Nähe von brennbaren
Materialien, auch Dichtungsbahnen unter Eindeckungen,
sind Feuerlöscher in Bereitschaft zu halten.

1.3.11
Arbeitsablauf
Die erforderlichen Tages-/Leistungsabschnitte sind vor
Arbeitsende gegen Wassereintritt zu sichern. Die
Mehrkosten sind in der Kalkulation zu berücksichtigen
und werden nicht gesondert vergütet. Der Arbeitsablauf
ist so einzurichten, dass bei Arbeitsunterbrechung
offene Kanten des Abdichtungsaufbaus gegen das
Eindringen von Niederschlägen geschützt sind, ggf. sind
sie abzukleben und bei Weiterarbeit von den
Klebstreifen wieder zu befreien. Diese Kosten sind in
der Kalkulation zu berücksichtigen und werden nicht
gesondert vergütet.

1.3.12
Gefälle wasserführender Schichten
Die wasserführende Schicht muss grundsätzlich Gefälle
zu den Einläufen haben. Werden vor oder bei der
Ausführung diesbezügliche Probleme erkennbar, ist die
Bauleitung zu informieren und mit ihr gemeinsam eine
Lösung der Probleme zu suchen. Dies gilt insbesondere
auch bei der Sanierung vorhandener Dachflächen.

1.3.13
Blenden, Abdeckungen
Bei Blenden und Abdeckungen sind die Einzelgrößen von
Blechtafeln in Abhängigkeit von der Dicke so zu wählen,
dass Beulenbildung vermieden wird. Sollen deshalb
Sicken ausgebildet werden, sind diese zuvor mit der
Bauleitung abzustimmen. Anzahl und Abstände der
direkten oder indirekten Befestigungspunkte für Bleche
sind unter besonderer Beachtung der Windsogkräfte und
der Belastung durch Eis auszuwählen.

1.3.14
Wandanschluss- oder Überhangstreifen
Wandanschluss- oder Überhangstreifen sind in
Sichtmauerwerk mindestens 2 cm tief einzulassen und mit
einem Dichtstoff auf Basis PU-Hybrid für den Ingenieur-
und Hochbau zu verfugen, es sein denn, dass eine andere
Ausführung in den Positionen ausgeschrieben ist.

1.3.15
Gefahrstoffe
Als Gefahrstoffe nach der Gefahrstoffverordnung
einzuordnende Anstrichstoffe und Lösungsmittel dürfen
grundsätzlich nur in Originalgebinden auf der Baustelle
verarbeitet werden. Ist eine Umfüllung nicht zu
vermeiden, müssen die Behälter wie das Originalgebinde
gekennzeichnet sein. Über den Verbleib von Reststoffen
kann die Bauleitung einen Nachweis verlangen.

1.3.16
Trennlage Holz-/Metallteile
Holz-/Metallteile, die auf Bauteilen aus Beton oder
Mauerwerk aufliegen, sind mit einer Lage Bitumenbahn
oder gleichwertigem Material von diesem zu trennen.

1.3.17
Bauschnittholz
Dachlatten, Schalung, Bohlen usw. dürfen nicht über
Brandwände geführt werden. Latten sind zu unterbrechen
und die Brandwand ist mit Metallwinkeln zu überbrücken.
Hohlräume zwischen der Eindeckung und der Oberseite der
Brandwand sind mindestens vollständig mit
nichtbrennbaren Baustoffen auszufüllen (Vermörtelung).
Kanten von sichtbar bleibenden gehobelten Hölzern im
Außenbereich sind leicht zu brechen.

1.3.18
Besondere Umstände bei Umbauarbeiten
Wenn bei Umbauarbeiten nicht den Plänen oder der
Ausschreibung entsprechende Bedingungen oder Umstände
auftreten oder Holzschädigungen vorgefunden werden, ist
umgehend die Bauleitung zu verständigen.

1.3.19
Wärmedämmung
Die zu dämmenden Bereiche sind vor Arbeitsbeginn mit
der Bauleitung festzulegen. Die Dämmarbeiten erfolgen
nach Abstimmung in mehreren Arbeitsabschnitten und
Fortschritt der Dachdeckerarbeiten. Randbohlen müssen 1
cm dünner als die vorgesehene Dämmschicht sein.
Dampfbremsen und Dampfsperren sind luftdicht zu
verlegen. Sie dürfen nicht lediglich mit Klammern
befestigt werden; sie sind zu kleben oder an den
Befestigungsstellen mit Dichtband zu versehen. Auch für
die Befestigung an Anschlüssen und Durchdringungen sind
im Regelfall Dichtungsbänder zu verwenden.
Montageschaum gilt nicht als luftdicht.
Die Dämmschichten sind an allen Anschlüssen so
auszuführen, dass keine Wärmebrücken entstehen. Im
unmittelbaren Bereich von Dachabläufen sind die
Dämmschichten um ca. 20 mm leicht abzuschrägen. Soweit
lieferbar sind Dämmplatten mit Stufenfalz zu verlegen,
anderenfalls erfolgt die Verlegung doppellagig mit
versetzten Stößen. Dämmungen in Steildächern sind so
einzubauen, dass ein Abgleiten verhindert wird. Das
gilt auch bei der Verwendung von Dämmplatten und
Dämmkeilen. Kartuschenschaum zum Ausschäumen von
Fehlstellen, Fugen usw. muss als Wärmedämmung
zugelassen und vom Hersteller freigegeben sein.

1.3.20
Holzschutz
Bei tragenden und/oder aussteifenden Bauteilen der
Gefährdungsklasse 0 nach DIN 68800-3 sowie allen
sonstigen Bauteilen, insbesondere in ständig oder
zeitweise von Menschen genutzten Räumen, sind keine
vorbeugenden chemischen Holzschutzmittel anzuwenden.
Balkenköpfe und andere Bauteile aus Holz, die in
Mauerwerk einbinden, sind mit einem chemischen
Holzschutz nach DIN 68800-3 zu versehen. Die
Verträglichkeit zu vorhandenen Schutzmitteln bzw.
verbleibenden Anstrichen ist zu prüfen.

1.3.21
Metalle
Alle Metallteile müssen korrosionsgeschützt sein; das
gilt auch und besonders für verdeckte Teile, Formstücke
und Verbindungs- und Befestigungsmittel. Freie Kanten
von Blechen ab 1 mm Dicke sind zu entgraten.

Titanzink:
Ausführung in der Oberflächenqualität walzblank, es sei
denn in den Positionen ist eine andere
Oberflächenqualität beschrieben und angegeben.
Mindestdicke Titanzink 0,7 mm, es sei denn in den
Positionen ist eine andere Dicke ausgeschrieben.

Walzblei:
Alle sichtbaren Walzbleiflächen sind mit Patinieröl
gemäß der Richtlinie Blei im Bauwesen zu behandeln.
Mindestdicke Walzblei 1,25 mm, es sei denn in den
Positionen ist eine andere Dicke ausgeschrieben.

Aluminium:
Werkstoff AlMg 1 eloxierfähig nach DIN 17611, es sei
denn in den Positionen ist eine andere
Werkstoffqualität beschrieben und angegeben.
Mindestdicke Aluminium 0,7 mm, es sei denn in den
Positionen ist eine andere Dicke ausgeschrieben.

1.4
Angaben zu Stoffen und Bauteilen

1.4.1
Befestigungsmittel
Für Befestigungsmittel und Kleineisenteile ist
mindestens feuerverzinktes Material zu verwenden. Nägel
zur Befestigung von Latten, Brettern, Bohlen oder
Platten müssen mindestens 2,5-mal so lang sein wie die
zu befestigenden Teile dick sind.

1.4.2
Kunststoffe
Alle verwendeten Kunststoffe müssen alterungs- und
lichtbeständig sowie mindestens schwer entflammbar
sein. Ihre Widerstandsfähigkeit gegen chemische und
atmosphärische Einflüsse, gegen Wärme und Kälte, und
ihr elastisches Verhalten müssen dem Verwen-dungszweck
dauerhaft entsprechen.

1.4.3
Brandschutztechnische Anforderungen
Bei brandschutztechnischen Anforderungen sind die
amtlichen Nachweise (Prüfzeugnisse oder Prüfbescheide
oder allgemeine bauaufsichtliche Zulassungen) der
Bauleitung zu übergeben.

1.4.4
Nicht genormte Stoffe und Bauteile
Bei nicht genormten Stoffen und Bauteilen sind, soweit
erforderlich, die bauaufsichtlichen Zulassungen der
Bauleitung zu übergeben.

1.4.5
Klebstoffe
Klebstoffe müssen so beschaffen sein, dass durch sie
eine feste und dauerhafte Verbindung erreicht wird. Sie
dürfen die zu klebenden Materialien nicht negativ
beeinflussen und nach der Verarbeitung keine
Belästigung durch Geruch hervorrufen.

1.5
Angaben zur Abrechnung

1.5.1
Baustelleneinrichtungsgebühren
Gebühren im Zusammenhang mit der Baustelleneinrichtung
sind in die Einheitspreise einzukalkulieren und werden
nicht gesondert vergütet.

1.5.2
Auffangnetze
Auffangnetze nach  12 BGV C22, die nur dem Schutz der
Mitarbeiter des Auftragnehmers dienen, zählen zu den
Nebenleistungen nach Abschnitt 4.1.4 DIN 18299.

1.6
Sonstige Angaben

1.6.1
Mitarbeiter Auftragnehmer
Der Auftragnehmer hat dafür Sorge zu tragen, dass
während der Ausführung seiner Leistungen immer
mindestens ein fließend deutsch sprechender Mitarbeiter
seiner Firma auf der Baustelle anwesend ist.

1.6.2
Ausführungsunterlagen auf der Baustelle
Zu den auf der Baustelle vorzuhaltenden
Ausführungsunterlagen zählt neben den
Ausführungszeichnungen auch eine Ausfertigung dieser
Leistungsbeschreibung und Verarbeitungsvorschriften,
Verlege- und Montageanweisungen der in den
Bietertextergänzungen eingetragenen
Fabrikate/Hersteller und Produkte.

1.6.3
Wartungs-/Pflegehinweise bzw. -anleitungen sämtlicher
eingebauter Bauteile.
Die Zuordnung sämtlicher Unterlagen muss anhand der
LV-Positionen klar nachvollziehbar sein. Die
schriftliche Ausfertigung klar strukturiert in einem
Ordner. Die Unterlagen sind spätestens mit der
Schlussrechnung vorzulegen.

ENDE DER ZUSÄTZLICHEN TECHNISCHEN VERTRAGSBEDINGUNGEN

### 1 Baustelleneinrichtung

**1.1 Einrichten und Beräumen der Baustelle**
Einrichten und Beräumen der Baustelle
Einrichten und Beräumen der Baustelle einschl.
Sicherung
der Baustelle über den gesamten Bauzeitraum, Maschinen
und Geräte zur Ausführung der nachfolgend beschriebenen
Bauarbeiten, einschl. aller für den Transport
notwendigen
Aufzüge sowie jedwede Hilfs- bzw. Rüstkonstruktion.
Eine
Bauendreinigung sowie die Entsorgung eigener Restmaterialien und Abfälle nach Abschluß der Arbeiten ist
ebenfalls
zu berücksichtigen.
Vorhaltung über den gesamten Bauzeitraum
Menge: 1,000 psch

**1.2 Lastenaufzug, 500 kg, 25 mtr FH**
*** Bedarfsposition ohne GB
Lastenaufzug, 500 kg, 25 mtr Förderhöhe
Lastenaufzug zur Ausführung von Dacharbeiten anliefern,

aufbauen über die gesamte Bauzeit vorhalten und nach
Beendigung der Arbeiten abbauen und abfahren.

Förderhöhe  : bis 25 mtr
Menge: 1,000 St

### 2 Wetterschutz, Rüstungen

**2.1 Notdachkonstruktionen**
Notdachkonstruktionen
Notdachkonstruktionen, als provisorische
Zwischenlösungen
mit Anbindung an die Bestandsabdichtung sowie
Regenwasserableitung in Teilflächen herstellen sowie jeweils nach
Beendigung
der Dacharbeiten demontieren und abfahren.
Menge: 200,000 m2

**2.2 Schutz- und Arbeitsrüstung**
Schutz- und Arbeitsrüstung
Gestellung einer Schutz- und Arbeitsrüstung zur
Ausführung der Abbrucharbeiten im Bereich der Schornsteine einschl. An- und
Abtransport
Menge: 300,000 m2

**2.3 Rollgerüst, bis 5 mtr**
*** Bedarfsposition ohne GB
Rollgerüst, bis 5 mtr
Gestellung eines Rollgerüstes,bis zu einer Höhe von 5
mtr
und Vorhaltung über die gesamte Bauzeit.
Menge: 1,000 psch

**2.4 Schutzmaßnahmen, Fenster, Wände, Türen**
Schutzmaßnahmen, Fenster, Wände, Türen
Schutzmaßnahmen an Wänden, Fenstern und
Türen zum Schutz vor Beschädigungen durch
Material- und Schutttransport bei den Sanierungsarbeiten
Menge: 70,000 m2

**2.5 Schutzmaßnahmen, Boden**
Schutzmaßnahmen, Boden
Schutzmaßnahmen an vorhandenen Fußböden
durch das Auslegen von einer Unterlage aus Flies,
sowie einer Schutzfläche aus Hartfaserplatten, Fugen
verklebt, Ränder verklebt, zum Schutz vor
Beschädigungen, Demontage und Entsorgung
nach Abschluss der Sanierungsarbeiten
Menge: 50,000 m2

### 3 Demontage/Abrissarbeiten

**3.1 Dacheindeckung aufnehmen, abfahren**
Dacheindeckung aufnehmen, abfahren
vorhandene Dacheindeckung aufnehmen, auf der Baustelle
transportieren und als Bauschutt abfahren.

Material  : Dachziegel aus Ton oder Beton
Menge: 550,000 m2

**3.2 Zulage, Gratsteine**
Zulage, Gratsteine
Zulage zur vorgenannten Position für die Demontage von
Gratsteinen und deren Abfuhr einschl. Kippgebühren
Menge: 40,000 m

**3.3 Zulage, Firststeine**
Zulage, Firststeine
Zulage zur vorgenannten Position für die Demontage von
Firststeinen und deren Abfuhr einschl. Kippgebühren
Menge: 100,000 m

**3.4 Zulage, Ortgangsteine**
Zulage, Ortgangsteine
Zulage zur vorgenannten Position für die Demontage von
Ortgangsteinen und deren Abfuhr einschl. Kippgebühren
Menge: 25,000 m

**3.5 Unterspannbahn, demontieren**
Unterspannbahn, demontieren
Unterspannbahn demontieren, transportieren
und als Bauschutt abfahren
Menge: 550,000 m2

**3.6 Lattung/Konterlattung demontieren**
Lattung/Konterlattung demontieren
vorhandene Lattung und Konterlattung
demontieren, transportieren und als
Bauschutt abfahren
Menge: 550,000 m2

**3.7 Bohlenkonstruktionen demontieren**
Bohlenkonstruktionen demontieren
Demontage von Trauf- und Kehlbohlen sowie
Mansardbrettern in
unterschiedlichen Querschnitten, auch abschnittsweise,
fachgerechtem Baustellentransport und Entsorgung einschl.
Kippgebühren
Menge: 160,000 m

**3.8 Dachabdichtung aufnehmen**
Dachabdichtung aufnehmen
Vorhandene mehrlagige Dachabdichtung aus
Dachpappe aufnehmen, auf der Baustelle transportieren
und als Bauschutt
abfahren einschl. Kippgebühren.

Aufbau  : bis zu 3 Lagen Dachpappe
Menge: 310,000 m2

**3.9 Zulage, weitere Lage**
Zulage, weitere Lage
Zulage zur vorgenannten Position für
jede weitere Abdichtungslage
Menge: 310,000 m2

**3.10 Trennlage aufnehmen**
Trennlage aufnehmen
Vorhandene Trennlage aus Dachpappe aufnehmen, auf der
Baustelle
transportieren und als Bauschutt abfahren einschl.
Kippgebühren.

Aufbau  : bis zweilagig
Menge: 310,000 m2

**3.11 Zulage, Abfuhr AVV 170302**
Zulage, Abfuhr AS 170302
Zulage für die Abfuhr von schadstoffbelasteten
Dachmaterialien
wie Abdichtungen sowie vorhandenen nicht trennbaren An-
haftungen nach Abfallverzeichnisverordnung
gemäß Befundung Probeentnahme

Abfallschlüssel  : 170302
Menge: 10,000 t

**3.12 Zulage, Abfuhr AVV 170303**
*** Bedarfsposition ohne GB
Zulage, Abfuhr AS 170303
Zulage für die Abfuhr von schadstoffbelasteten
Dachmaterialien
wie Abdichtungen sowie vorhandenen nicht trennbaren An-
haftungen nach Abfallverzeichnisverordnung
gemäß Befundung Probeentnahme

Abfallschlüssel  : 170303
Menge: 10,000 t

**3.13 Zulage, Abfuhr AVV 170903**
*** Bedarfsposition ohne GB
Zulage, Abfuhr AS 170903
Zulage für die Abfuhr von schadstoffbelasteten
Dachmaterialien
wie Abdichtungen sowie vorhandenen nicht trennbaren An-
haftungen nach Abfallverzeichnisverordnung
gemäß Befundung Probeentnahme

Abfallschlüssel  : 170903
Menge: 10,000 t

**3.14 PAK-Analyse**
PAK-Analyse
Untersuchung des Entsorgungsgutes auf Schadstoffe gemäß

gesetzlicher Vorgaben als Summe der 16 EPA-PAK
Menge: 1,000 St

**3.15 KMF/Asbest-Analyse**
KMF/Asbest-Analyse, VDI 3866-5
Untersuchung des Entsorgungsgutes
auf Schadstoffe gemäß VDI Richtlinie 3866-5
Menge: 2,000 St

**3.16 Dämmung ausbauen, abfahren**
Dämmung, 16cm, ausbauen, abfahren
Dämmung als Zwischensparrendämmung, nicht
wiederverwendungsfähig, aus Mineralwolle/Holzwolle/Styropor, ausbauen,
aus dem
Gebäude schaffen und als Schutt abfahren inkl.
Kippgebühr.

Dämmdicke  : bis 16cm
Menge: 860,000 m2

**3.17 Schalung ausbauen, abfahren**
Schalung ausbauen, abfahren
Dach- und Deckenschalung, auch als Gaubenbekleidungen,
nicht wiederverwendungsfähig, ausbauen, auf der
Baustelle
transportieren und als Schutt abfahren inkl.
Kippgebühr.
Menge: 410,000 m2

**3.18 Schüttung ausbauen, abfahren**
Schüttung ausbauen, abfahren
Schüttung (Schlacke/Lehm o.ä.) zwischen Deckenbalken,
nicht wiederverwendungsfähig, ausbauen, aus dem Gebäude schaffen
und als
Schutt abfahren inkl. Kippgebühr.
Menge: 100,000 m2

**3.19 Staakung ausbauen, abfahren**
*** Bedarfsposition ohne GB
Staakung ausbauen, abfahren
Vorhandene Staakung, ausbauen, aus dem Gebäude schaffen
und als
Schutt abfahren einschl. Kippgebühren
Menge: 10,000 m2

**3.20 Dachkasten, ausbauen**
Dachkasten, ausbauen
Dachkasten als Bestandteil der Traufausbildung
demontiern, fachgerecht transportieren und
entsorgen einschl. Kippgebühren
Menge: 20,000 m

**3.21 Dachstuhlkonstruktion demontieren**
*** Bedarfsposition ohne GB
Dachstuhlkonstruktion demontieren
Demontage von tragender geschädigter
Dachstuhlkonstruktion
(Sparren, Pfetten, Schwellen und Kehlbalken) in
unterschiedlichen
Querschnitten, auch abschnittsweise, fachgerechter
Baustellentransport und Entsorgung einschl. Kippgebühren
Menge: 10,000 m

**3.22 Absteifungen, prov.**
*** Bedarfsposition ohne GB
Absteifungen, provisorisch
Herstellung von provisorischen Absteifungen  zur
Ausführung
der Sanierungsarbeiten an der Dachstuhlkonstruktion
Menge: 10,000 St

**3.23 Außen- und Innenputz abschlagen**
Außen- und Innenputz abschlagen

Abschlagen von Innen- und Außenputz, auf
Mauerwerkswänden im
Bestand, als Kalk- und Kalkzementputz, Dicke bis 3cm,
die freigelegten Mauerflächen müssen frei von fremden
Bestandteilen
und für einen Neuputz vorgerichtet sein, fördern des
anfallenden
Materials zum Container; incl. Abfuhr und Kippgebühren.
Menge: 20,000 m2

**3.24 Zulage, Versottung**
Zulage, Versottung
Zulage zur vorgenannten Position für den Abbruch von
versottetem
Material an Schornsteinen
Menge: 20,000 m2

**3.25 Versottung, Fugen auskratzen**
Versottung, Fugen auskratzen
Mauerwerksfugen im Bereich von Versottungen auskratzen
und gelöstes Material als Bauschutt abfahren
Menge: 20,000 m2

**3.26 Verblechungen demontieren**
Verblechungen demontieren
Demontage sämtlicher auf den Dachflächen befindlicher
Verblechungen
wie Rinnen, Traufverblechungen, Fallrohre, Kehlen,
Wandanschlüsse,
Gauben- und Schornsteinverblechungen sowie sonstigem,
Transport
aus der Baustelle, Abfuhr der Materialien incl.
Kippgebühr
Menge: 1,000 psch

**3.27 Dunstrohre demontieren**
Dunstrohre demontieren
Dunstrohre, aus Kunststoff oder Metall
demontieren und als Schutt abfahren
Menge: 30,000 St

**3.28 Schneefanggitter ausbauen**
Schneefanggitter ausbauen
vorhandene Schneefanggitter aufbauen, auf der Baustelle
transportieren
und Bauschutt abfahren einschl. Kippgebühren
Menge: 80,000 m

**3.29 Dachfenster/-ausstieg demontieren**
Dachfenster/-ausstieg demontieren
Dachfenster/-ausstieg, aus Metall, ausbauen, auf der
Baustelle
transportieren und als Bauschutt abfahren einschl.
Kippgebühren
Menge: 4,000 St

**3.30 Dachflächenfenster demontieren**
Dachflächenfenster demontieren
Dachflächenfenster, aus Kunststoff/Holz, ausbauen, auf
der Baustelle
transportieren und als Bauschutt abfahren einschl.
Kippgebühren
Menge: 25,000 St

**3.31 Lichtkuppeln demontieren**
Lichtkuppeln demontieren
Lichtkuppeln, aus Kunststoff, ausbauen, auf der
Baustelle
transportieren und als Bauschutt abfahren einschl.
Kippgebühren
Menge: 7,000 St

**3.32 Leiterhaken demontieren**
Leiterhaken demontieren
Leiterhaken, aus Metall, demontieren, auf der Baustelle
transportieren und als Bauschutt abfahren einschl.
Kippgebühren
Menge: 50,000 St

**3.33 Laufanlagen demontieren**
Laufanlagen demontieren
Laufanlagen, aus Metall, demontieren, auf der Baustelle

transportieren und als Bauschutt abfahren einschl.
Kippgebühren
Menge: 10,000 m

**3.34 Schornsteinmauerwerk, abbrechen**
Schornsteinmauerwerk, abbrechen
Abbruch von Schornsteinen aus Ziegelmauerwerk
oder Betonfertigteilen,geputzt,tapeziert, mit
Reinigungsverschlüssen incl. Transport aus dem
Gebäude, sowie Aufladen, Abtransport und Kippgebühr.
Menge: 5,000 m3

**3.35 Zulage, Zungen rausbrechen**
*** Bedarfsposition ohne GB
Zulage, Zungen rausbrechen
Zulage zur vorgenannten Position für das entfernen der
Schornsteinzungen
von stillzulegenden Schornsteinen zum Luftverbund der
Züge.
Menge: 10,000 St

**3.36 Rollschichtmauerwerk, abbrechen**
Rollschichtmauerwerk, abbrechen
Abbruch von losem Rollschichtmauerwerk aus
Ziegelmauerwerk
incl. Transport aus dem Gebäude, sowie Aufladen,
Abtransport
und Kippgebühr.
Menge: 1,000 m3

**3.37 Bauschutt, Traufe**
Bauschutt, Traufe
Bauschutt aus dem Traufbereich entfernen,
transportieren und als Bauschutt abfahren
Menge: 5,000 m3

**3.38 Sperrmüll abfahren**
*** Bedarfsposition ohne GB
Sperrmüll abfahren
Sperrmüll vom Dachboden entfernen, transportieren und
abfahren
einschl. Kippgebühren
Menge: 5,000 m3

### 4 Holzschutzarbeiten

**4.1 Holzflächen bebeilen**
Holzflächen bebeilen
Abbeilen vermulmter oder stark mit Fraßgängen
durchzogener
Hölzer bis auf das gesunde Holz, freiliegende Fraßgänge
mit
Stahlbürste ausbürsten, Späne und Bohrmehl unverzüglich

sichern und entsorgen.
Die Arbeitsbereiche sind durch geeignete
Abdeckmaßnahmen
wirksam zu schützen.

Abrechnungseinheit  : Laufmeter Bauholz des
Dachstuhles / Balkenlage
  in unterschiedlichen Querschnitten
Menge: 100,000 m

**4.2 Holzflächen, Injektionsverfahren**
Holzflächen, Injektionsverfahren
verbleibende Holzteile nach dem Bebeilen bohren sowie
im Injektionsverfahren tränken

Abrechnungseinheit  : Laufmeter Bauholz des
Dachstuhles / Balkenlage
  in unterschiedlichen Querschnitten

Angeb. Fabrikat  :  .  .  .  .  .  .  .  .  .  .
Menge: 100,000 m

**4.3 Holzflächen, reinigen, spritzen**
Holzflächen, reinigen, spritzen
Holzflächen reinigen sowie vorbeugend gegen Pilze und
Insekten durch streichen  oder spritzen behandeln

Abrechnungseinheit  : Laufmeter Bauholz des
Dachstuhles / Balkenlage
  in unterschiedlichen Querschnitten

Angeb. Fabrikat  :  .  .  .  .  .  .  .  .  .  .
Menge: 100,000 m

### 5 Schwammsanierung

**5.1 Fugen auskratzen**
*** Bedarfsposition ohne GB
Fugen auskratzen
Mauerwerksfugen auskratzen und
gelöstes Material als Bauschutt abfahren
Menge: 10,000 m2

**5.2 Mauerwerk reinigen, abflammen**
*** Bedarfsposition ohne GB
Mauerwerk reinigen, abflammen
Mauerwerksflächen reinigen, absaugen
und abflammen
Menge: 10,000 m2

**5.3 Mauerwerksflächen fluten**
*** Bedarfsposition ohne GB
Mauerwerksflächen fluten
Mauerwerksflächen mit einem zugelassenen
Schwammsperrmittel fluten

Angeb. Fabrikat  :  .  .  .  .  .  .  .  .  .  .
Menge: 10,000 m2

**5.4 Mauerwerksflächen, Injektionsverfahren**
*** Bedarfsposition ohne GB
Mauerwerksflächen, Injektionsverfahren
Mauerwerksflächen im Injektionsverfahren
fachgerecht sanieren, Injektionslöcher bohren,
Packer setzen sowie mit einem geeigneten
Schwammsperrmittel verpressen

Angeb. Fabrikat  :  .  .  .  .  .  .  .  .  .  .
Menge: 10,000 m2

### 6 Zimmererarbeiten

**6.1 Bauholz,GKL II,SK**
Bauholz, GKLII, SK A,FI/KI, Holzb.D., o. Abbund
Kantholz, Kesseldruckimprägniert, als Bauholz für
Dachkonstruktion; Abbund gesondert.
Holzart  : Fichte / Kiefer
Güteklasse  : II
Schnittklasse  : A, trocken
Holzschutz  : kesseldruckimprägniert
Querschnitt  : bis ca. 24/24 cm
Einzellänge  : bis ca. 10,00 mtr
Menge: 4,000 m3

**6.2 Abbund Bauholz für**
Abbund Bauholz für Dachkonstruktion
Abbinden und Verlegen des Bauholzes für
Dachkonstruktion
in unterschiedlichen Querschnitten incl.
Kleineisenteile wie
Schwerlastdübel, Bolzen, Anker, Windrispenband, Nägel,
HVV-Verbinder usw. ; Lieferung Bauholz gesondert.
Holzart  : Fichte/Kiefer
Menge: 200,000 m

**6.3 Volldachschalung,OSB, 25mm**
Vollschalung Dach, OSB 4, d=25mm
Vollschalung, für Dachflächen sowie Gauben und als
Unterlagen
für Verblechungen, auch in Teilflächen, OSB, mit Nut
und Feder,
montieren einschl. aller Verbindungen und
Befestigungen.
Material  : OSB 4
Dicke  : 25 mm
Menge: 410,000 m2

**6.4 Vollschalung,Dach,rauh,besäumt,d= 24 mm**
*** Bedarfsposition ohne GB
Vollschalung, Dach,rauh,besäumt,d= 24 mm
Vollschalung, als Bretterschalung, rauh und besäumt,
imprägniert,
für Dachflächen sowie Gauben und als Unterlagen für
Verblechungen,
auch in Teilflächen liefern und einbauen.
Holzart  : Fichte/Kiefer
Güteklasse  : II
Brettdicke  : 24 mm
Menge: 410,000 m2

**6.5 Gesimskasten**
Gesimskasten
Verkleidung der Dachsparren im Traufbereich
als Gesimskasten mit gehobelten Brettern
ohne Nut und Feder. Belüftung des Dachkastens
herstellen
Material  : Nadelholz, imprägniert, gehobelt
Abwicklung  : 0,60 mtr
Menge: 20,000 m

**6.6 Zulage Gesimskasten**
Zulage Gesimskasten
Zulage zum Gesimskasten für die Herstellung im Bereich
des Erkers
Menge: 2,000 m2

### 7 Dämmung Dach

**7.1 Dampfbremsfolie**
Dampfbremsfolie
Dampfbremse als Klimamembran, aus Polyamid,
schwerentflammbar
nach DIN 4102, im Dachbereich von außen,
rollenbreitenweise durch
geeignete Klebebänder befestigen, Überlappungen von
mind. 10 cm
an Stößen, Überlappungen sind mit zugelassenen
Klebebändern
fachgerecht luftundurchlässig zu verkleben. Anschlüsse
an
angrenzende Bauteile sind ebenfalls fachgerecht
luftundurchlässig
herzustellen.
Die Sparrenabwicklung ist in der Abrechnung zu
berücksichtigen.

SD-Wert  : >= 1.500

Angebot Fabr.  :  .  .  .  .  .  .  .  .  .  .
Menge: 1200,000 m2

**7.2 Zulage, Einschlaufen**
Zulage, Einschlaufen
Zulage zur vorgenannten Position für das Einschlaufen
der
Dampfsperre von außen in die vorhandenen Sparren
sowie die jeweiligen Anschlüße an die angrenzenden
Bauteile.
Die Sparrenabwicklung ist in der Abrechnung zu
berücksichtigen
Menge: 1200,000 m2

**7.3 Wärmedämmung, Holzfaser, 160mm**
Wärmedämmung, Holzfaser, 160mm
Dämmung als Zwischensparrendämmung aus diffusionsoffenen natürlichen Holzfasern mit RAL-Gütezeichen,
WLG 036 liefern und fachgerecht einbauen.
Dämmdicke  :  160 mm
Wärmeleitfähigkeit  : 0,036 W/(m2K)
Angebot Fabrikat  : STEICO flex  o. glw.
Menge: 750,000 m2

**7.4 Wärmedämmung, Holzfaser, 160mm**
Wärmedämmung, Holzfaser, 160mm
Dämmung als Flachdachdämmung aus diffusionsoffenen natürlichen Holzfasern mit RAL-Gütezeichen,
WLG 042 liefern und fachgerecht einbauen.
Dämmdicke  : 160 mm
Kantenausbildung  : stumpf
Wärmeleitfähigkeit  : 0,042 W/(m2K)
Angebot Fabrikat  : STEICO roof dry  o. glw.
Menge: 250,000 m2

**7.5 Unterdeckplatte, Holzfaser, 40mm**
Unterdeckplatte, Holzfaser, 40mm
Unterdeckplatten als Grundaufbau, als Regenschutz und
zur Winddichtigkeit liefern und nach Herstellervorschrift
einschl. aller
Anschlüsse fachgerecht einbauen.
Dämmdicke  : 40 mm
Kantenausbildung  : Nut und Feder
Wärmeleitfähigkeit  : 0,045 W/(m2K)
Fabrikat  :  STEICO universal dry  o.glw.
Menge: 450,000 m2

**7.6 Wärmedämmung, Holzfaser, 120mm**
Wärmedämmung, Holzfaser, 120mm
Dämmung als Aufsparrendämmung aus diffusionsoffenen
natürlichen Holzfasern mit RAL-Gütezeichen, WLG 039
liefern und nach Herstellervorschrift einschl. aller
Anschlüsse
fachgerecht einbauen.
Dämmdicke  : 120 mm
Kantenausbildung  : stufenfalz / Nut und Feder
Wärmeleitfähigkeit  : 0,039 W/(m2K)
Angebot Fabrikat  :  STEICO therm dry  o.glw.
Menge: 450,000 m2

### 8 Dämmung Geschossdecke 4. OG

**8.1 Dampfbremsfolie**
Dampfbremsfolie
Dampfbremse als Klimamembran, aus Polyamid,
schwerentflammbar
nach DIN 4102, auf dem Dachboden/Holzbalkendecke
rollenbreitenweise durch geeignete Klebebänder befestigen,
Überlappungen von
mind. 10 cm an Stößen, Überlappungen sind mit
zugelassenen Klebebändern fachgerecht luftundurchlässig zu verkleben.
Anschlüsse an
angrenzende Bauteile sind ebenfalls fachgerecht
luftundurchlässig
herzustellen.

SD-Wert  : >= 1.500

Angebot Fabr.  :  .  .  .  .  .  .  .  .  .  .
Menge: 200,000 m2

**8.2 Zulage, Einschlaufen**
Zulage, Einschlaufen
Zulage zur vorgenannten Position für das Einschlaufen
der
Dampfsperre von oben in die vorhandenen Balkenebene
sowie die jeweiligen Anschlüße an die angrenzenden
Bauteile.
Die Balkenabwicklung ist in der Abrechnung zu
berücksichtigen
Menge: 200,000 m2

**8.3 Wärmedämmung, Glaswollefilz, 240mm**
Wärmedämmung, Glaswollefilz, 240mm
Dämmung als Auflagedämmung im Bereich des Dachboden,
aus Mineralwolle mit Glasvlieskaschierung, mit
RAL-Gütezeichen,
WLG 035 liefern und fachgerecht einbauen.

Dämmdicke  :  240 mm

WLG  : 035

Angebot Fabrikat  :  Isover DF1-035 Reno
Menge: 100,000 m2

**8.4 Herstellen von Laufwegen**
*** Bedarfsposition ohne GB
Herstellen von Laufwegen
625 mm breit, vollflächig, unterdämmt
 Holzaufständerung Auflagerbreite 40 x 60 mm,
 Laufweg OSB Platte 2500 x 625 x 18 mm
 Holzfaserwerkstoffplatte TYP OSB3 gemäß Norm EN300
 100% formaldehydfrei verleimte Verlege und Bauplatte
 geschlossene Oberfläche
 Rohdichte 8-10 / 15mm - 25mm
 Wärmeleitfähigkeit 0,13 W / (m K)
 Formaldehyd-Emissionsklasse E1 - formalhydfrei
verleimt
Menge: 1,000 m

**8.10 Herstellen von Handläufe (Holz)**
*** Bedarfsposition ohne GB
Handläufe (Holz)
- beidseits inkl. Handlauf herstellen,
 Geländerpfosten setzen 40 x 60 mm
- Latte imprägniert / getrocknet Nadelholz
Menge: 1,000 m

**8.20 Herstellung eines Podestes (vollflächig unterdämmt)**
*** Bedarfsposition ohne GB
Herstellung eines Podestes (vollflächig unterdämmt)
- Erstellung eines 2. Fussbodens nach Dämmung in
Sonderbereichen
 - vollflächig, unterdämmt
 Holzaufständerung Auflagerbreite 40 x 60 mm,
 Podest OSB Platte 2500 x 625 x 18 mm
 Holzfaserwerkstoffplatte TYP OSB3 gemäß Norm EN300
 100% formaldehydfrei verleimte Verlege und Bauplatte
 geschlossene Oberfläche
 Rohdichte 8-10 / 15mm - 25mm
 Wärmeleitfähigkeit 0,13 W / (m K)
 Formaldehyd-Emissionsklasse E1 - formalhydfrei
verleimt
Menge: 1,000 m²

### 9 Sekuranten

**9.1 Sekuranten, Holz**
Sekuranten, Holz
Anschlagpunkte zur Absturzsicherung für Holzdächer
geeignet
liefern und nach Herstellervorschriften montieren
einschl.
Befestigungsmittel

Ang. Fabr.  : ABS- Lock X-H-16 oder glw.
Menge: 20,000 St

### 10 Dachinstandsetzung -Steildach-

**10.1 Dachfläche ausgleichen**
Dachfläche ausgleichen
Dachfläche mit Splissen ausgleichen

Höhe  : bis 3cm
Menge: 550,000 m2

**10.2 Dachflächen, Lattung/Konterlattung**
Dachflächen, Lattung/Konterlattung
Dachflächen neu einlatten mit ungehobelten
Dachlatten,getränkt gegen Pilze, Fäulnis
und Insekten, Ausführung in 2 Arbeitsgängen
als Konterlattung und Lattung.
Inkl Typenstatik und Plan für Einschraubgeometrie (vor
Baubeginn vorzulegen)
Konterlattung  : 80 x 40 mm
Lattung  : 60 x 40 mm
Menge: 550,000 m2

**10.3 Zulage Konterlattung**
Zulage Konterlattung
Zulage zur Konterlattungsbefestigung für die
verlängerte
Befestigung durch eine Aufsparrendämmung mit einer
Aufbauhöhe von 155 mm.
Menge: 435,000 m2

**10.4 Dachfläche, Unterspannbahn**
*** Bedarfsposition ohne GB
Dachfläche, Unterspannbahn
auf der Dachfläche eine wasserdampfdurchlässigen und
glasfaserverstärkten Unterspannbahn, parallel zu Traufe
und First, zwischen den Sparren leicht durchhängend mit
 mindestens 15 cm Stoßüberdeckung und ausreichend
auf den Traufstreifen oder bis in die Rinne geführt,
verlegen
und befestigen. Die Stösse sind mit geeigneten
Klebebändern
luftdicht abzukleben.

Angeb. Fabrikat  :  .  .  .  .  .  .  .  .  .  .
Menge: 115,000 m2

**10.5 Zulage, Nageldichtband**
*** Bedarfsposition ohne GB
Zulage, Nageldichtband
Zulage zur vorgenannten Postion für den Einbau eines
Nageldichtbandes

Angeb. Fabr.  :  .  .  .  .  .  .  .  .  .  .
Menge: 115,000 m2

**10.6 Lüftungsband**
Lüftungsband
Lüftungsband zur Herstellung einer wirksamen
Durchlüftung
der Dachfläche sowie zur Verhinderung von Vogel- und
Insekteneinflug liefern und fachgerecht im Trauf- und
Mansardknickbereich einbauen.
Material: Kunststoff
Lochdurchmesser: 5mm

Angeb. Fabr.  :  .  .  .  .  .  .  .  .  .  .
Menge: 30,000 m

**10.7 Traufentlüftungskamm**
Traufentlüftungskamm
Entlüftungskamm zur Herstellung einer wirksamen
Durchlüftung
der Dachfläche sowie zur Verhinderung von Vogel- und
Insekteneinflug liefern und fachgerecht im Traufbereich
einbauen.

Angeb. Fabr.  :  .  .  .  .  .  .  .  .  .  .
Menge: 100,000 m

**10.8 Traufbohle 4/20cm**
Traufbohle 4/20cm
Traufbohle 4/20cm liefern und fachgerecht einbauen
Menge: 100,000 m

**10.9 Kehlbohlen 4/20cm**
Kehlbohlen 4/20cm
Kehlbohlen 4/20cm liefern und fachgerecht einbauen
Menge: 120,000 m

**10.10 Stirnbrett 3/18cm**
Stirnbrett 3/18cm
Stirnbrett 3/18cm als Abrutschsicherung der
Aufsparrendämmung
liefern und fachgerecht einbauen
Menge: 30,000 m

**10.11 Dachziegel, Ton**
Dachziegel, Ton
Dachfläche mit Dachziegel, Ton, ohne
Oberflächenbeschichtung
fachgerecht trocken eindecken, einschl. jeder 3. Stein
versetzt
geklammert
Produkt  : Doppelmuldenfalzziegel
Oberfläche  : engobiert
Farbe  : Rot

Fabrikat  :  .  .  .  .  .  .  .  .  .  .
Menge: 550,000 m2

**10.12 Zulage, Dachziegel, Anschnitte, einseitig**
Zulage, Dachziegel, Anschnitte
Zulage zur vorgenannten Position für das einseitige
Anschneiden der Dachziegel im Bereich von Kehlen
und Graten
Menge: 100,000 m

**10.13 Zulage, Dachziegel, Anschnitte, zweiseitig**
Zulage, Dachziegel, Anschnitte
Zulage zur vorgenannten Position für das zweiseitige
Anschneiden der Dachziegel im Bereich von Kehlen
und Graten
Menge: 100,000 m

**10.14 Gratziegel, trocken verlegt, Zulage**
Gratziegel, trocken verlegt, Zulage
Gratabdeckung mit Gratziegeln einschl. Abschlußgrat
sowie
Anschluß an Firstziegeln, im Farbton zur Eindeckung
passend,
trocken mit aufgeschraubten Klammern  verlegt,
einschl. fäulnisimprägnierter Gratlatte und
Befestigungsmaterial, als Zulage zur Eindeckung.
Menge: 40,000 m

**10.15 Firstziegel, trocken verlegt, Zulage**
Firstziegel, trocken verlegt, Zulage
Firstabdeckung mit Firstziegeln einschl. Abschlußfirste
sowie
Anschluss an Gratziegel, im Farbton zur Eindeckung
passend,
trocken mit aufgeschraubten Klammern  verlegt,
einschl. fäulnisimprägnierter Firstlatte und
Befestigungsmaterial, als Zulage zur Eindeckung.
Menge: 100,000 m

**10.16 Ortgangziegel, trocken verlegt, Zulage**
Ortgangziegel, trocken verlegt, Zulage
Ortgangziegeln, im Farbton zur Eindeckung passend,
trocken mit aufgeschraubten Klammern  verlegt und
Befestigungsmaterial, als Zulage zur Eindeckung.
Menge: 25,000 m

**10.17 Walmkappe, trocken verlegt, Zulage**
Walmkappe, trocken verlegt, Zulage
Walmkappe Anschluss an Gratziegel, im Farbton zur
Eindeckung
passend, trocken mit aufgeschraubten Klammern  verlegt,
mit Befestigungsmaterial, als Zulage zur Eindeckung.
Menge: 10,000 St

**10.18 Dunstrohrpfannen, Abluft, Zulage**
Dunstrohrpfannen, Abluft, Zulage
Dunstrohrpfannen, zur Strangablüftung als Zulage zur
Hauptposition
als Komplettset liefern und einbauen
Menge: 2,000 St

**10.19 Schneefang,feuerverzinkt**
Schneefang, feuerverzinkt
Schneefang, feuerverzinkt, 20cm Höhe, verstärkte
Schneefangstützen
liefern und montieren
Menge: 80,000 m

**10.20 Leiterhaken, feuerverzinkt**
Leiterhaken, gekröpft, feuerverzinkt
Leiterhaken, gekröpft, feuerverzinkt,
passend zur Eindeckung
inkl. Leiterhakenbohle mit zugelassenen Befestigern
liefern und montieren
Menge: 10,000 St

**10.21 Laufanlage, feuerverzinkt**
Laufanlage, feuerverzinkt
Laufanlage bestehend aus Laufroststützen, -halter sowie
Laufroste
als Komplettset zur sicheren Benutzung durch den
Schornsteinfeger
liefern und nach Herstellervorgaben einbauen.
Flender Laufroststütze 7b o. glw.

Angeb. Fabr.  :  ..............
Menge: 10,000 m

### 11 Dachinstandsetzung -Flachdach-

**11.1 Ausgleichsschicht, PYE KTG KSP3**
Ausgleichsschicht, PYE KTG KSP3

Ausgleichsschicht, bestehend aus einer Lage
Elastomerbitumen-Kaltselbstklebebahn mit variabler
Nahtverklebung, PYE KTG KSP3
auf entsprechendem Untergrund mechanisch befestigt,
Nahtüberdeckung 10 cm

Angeb.  Fabrikat:  .  .  .  .  .  .  .
Menge: 50,000 m2

**11.2 Abdichtung, 2-lagig, PYE G 200 S4 + PYE-PV 200 S5**
Abdichtung, 2-lagig,PYE G 200 S4 + PYE-PV 200 S5

Abdichtung, 2-lagig, auf genutzten Dachflächen, im
Gieß- und
Einrollverfahren in Heißbitumen mit mind. 10 cm
Bahnenüberdeckung hohlraumfrei verlegt, bestehend aus:

1. Lage:  Glasgewebebitumenbahn PYE G 200 S4,
2. Lage:  Polymerbitumenbahn mit Polyestervlieseinlage
200 g/m2,
  oberseitig beschiefert, PYE - PV 250 S5.

Angeb. Fabrikat  : .  .  .  .  .  .  .  .  .  .
Menge: 50,000 m2

**11.3 Abdichtung, 2-lagig, PYE KTG KSP3 + PYE KTP 250 S5**
Abdichtung, 2-lagig, PYE KTG KSP3 + PYE KTP 250 S5

Abdichtung, 2-lagig, auf nicht genutzten Dachflächen,
im Klebe-
bzw. Gieß- und Einrollverfahren in Heißbitumen mit
mind. 10 cm
Bahnenüberdeckung hohlraumfrei verlegt, bestehend aus:

1. Lage:  Elastomerbitumenbahn als Kaltselbstklebebahn
  PYE KTG KSP3
2. Lage:  Polymerbitumenbahn mit Polyesterverbund 250
g/m2,
  oberseitig beschiefert, PYE KTP 250 S5.

Angeb. Fabrikat  : .  .  .  .  .  .  .  .  .  .
Menge: 260,000 m2

**11.4 Zulage Hartschaumkeil, 50/50**
Zulage Hartschaumkeil, 50/50
Zulage zur Dämmung für das einlegen eines
Hartschaumkeiles 50/50 einschl. eines 15 cm
Schutzstreifens aus V 13
Menge: 150,000 m

**11.5 Zulage, Aufkantung**
Zulage, Aufkantung
Zulage zur vorgenannten Position für das herstellen
einer
fachgerechten Aufkantung an aufgehenden Bauteilen
einschl. Verwahrung
Menge: 150,000 m

**11.6 Zulage, Lichtkuppel**
Zulage, Lichtkuppel
Zulage zur vorgenannten Position für das herstellen
der fachgerechten Anschlüße an Lichtkuppeln
Menge: 30,000 m

**11.7 Zulage, Flüssigkunststoff**
Zulage, Flüssigkunststoff
Zulage für die Herstellung eines Anschlusses der
Aufkantung
im Bereich von Terrassenanlagen bzw. sonstigen
aufgehenden
Bauteilen mit einem geeigneten Flüssigkunststoff

Angeb. Fabr.  :  .  .  .  .  .  .  .  .  .  .
Menge: 50,000 m

### 12 Dachfenster/Lichtkuppel

**12.1 Wohnraumdachfenster,Kunststoff,Klapp-Schwingflügel, bis 0,5qm**
Wohnraumdachfenster, Kunststoff, Klapp-Schwingfenster,
bis 0,6qm
Wohnraumdachfenster, aus Kunststoff,
Klapp-Schwingfenster, Lichtfläche
bis 0,6qm, mit Klappflügel, Grundrahmen/Flügelrahmen
aus Polyvinylchlorid hart (PVC-U), mit Holzkern, gedämmter
Eindeckrahmen
aus kunststoffbeschichtetem Aluminium, Verglasung mit
Energie-/
Schallschutzglas, in Wärme- und Sonnenschutzausführung,
passend
zur vorbeschriebenen Dachdeckung.
Komplettset  : mit Eindeckrahmen,
Anschlussschürze, Dämm-
  und
Montagerahmen, Dampfsperrschürze,
  Innenfutter,
ggf. Verbindung mit weiteren
  Dachflächenfenstern
Einbaubreite  : bis 80 cm
Einbaulänge  : bis 120 cm
Lichtfläche  : bis 0,6 qm
Qualität Verglasung  : Energie Schallschutz -62

Angeb. Fabr.  :  .  .  .  .  .  .  .  .  .  .
Menge: 22,000 St

**12.2 Wohnraumdachfenster,Kunststoff,Klapp-Schwingflügel, bis 0,5qm**
Wohnraumdachfenster, Kunststoff, Klapp-Schwingfenster,
bis 0,95qm
Wohnraumdachfenster, aus Kunststoff,
Klapp-Schwingfenster, Lichtfläche
bis 0,95qm, mit Klappflügel, Grundrahmen/Flügelrahmen
aus Polyvinylchlorid hart (PVC-U), mit Holzkern, gedämmter
Eindeckrahmen
aus kunststoffbeschichtetem Aluminium, Verglasung mit
Energie-/
Schallschutzglas, in Wärme- und Sonnenschutzausführung,
passend
zur vorbeschriebenen Dachdeckung.
Komplettset  : mit Eindeckrahmen,
Anschlussschürze, Dämm-
  und
Montagerahmen, Dampfsperrschürze,
  Innenfutter
Einbaubreite  : bis 115 cm
Einbaulänge  : bis 120 cm
Lichtfläche  : bis 0,95 qm
Qualität Verglasung  : Energie Schallschutz -62

Angeb. Fabr.  :  .  .  .  .  .  .  .  .  .  .
Menge: 1,000 St

**12.3 Wohnraumdachfenster,Kunststoff,Klapp-Schwingflügel, bis 0,5qm**
Wohnraumdachfenster, Kunststoff, Klapp-Schwingfenster,
bis 0,5qm
Wohnraumdachfenster, aus Kunststoff,
Klapp-Schwingfenster, Lichtfläche
bis 0,5qm, mit Klappflügel, Grundrahmen/Flügelrahmen
aus Polyvinylchlorid hart (PVC-U), mit Holzkern, gedämmter
Eindeckrahmen
aus kunststoffbeschichtetem Aluminium, Verglasung mit
Energie-/
Schallschutzglas, in Wärme- und Sonnenschutzausführung,
passend
zur vorbeschriebenen Dachdeckung.
Komplettset  : mit Eindeckrahmen,
Anschlussschürze, Dämm-
  und
Montagerahmen, Dampfsperrschürze,
  Innenfutter
Einbaubreite  : bis 80 cm
Einbaulänge  : bis 100 cm
Lichtfläche  : bis 0,50 qm
Qualität Verglasung  : Energie Schallschutz -62

Angeb. Fabr.  :  .  .  .  .  .  .  .  .  .  .
Menge: 2,000 St

**12.4 Dachausstieg, Kunststoff, 50x80**
Dachausstieg, Kunststoff, 50x80cm
Dachaustiegsfenster, aus Polyurethan, mit Eindeckrahmen
liefern
und in die Dacheindeckung einarbeiten
Maße  : Ausstiegsöffnung ca. 49 x 76 cm
Farbe  : rot
Menge: 1,000 St

**12.5 Stahldachfenster, feuerverzinkt, 4-pfannig**
Stahldachfenster, feuerverzinkt, 4-pfannig
Stahldachfenster, feuerverzinkt, liefern und in die
Dacheindeckung
einarbeiten
Maße  : Ausstiegsöffnung ca. 45 x 55 cm
Menge: 3,000 St

**12.6 Flachdachfenster ca. 120/120 cm.**
LAMILUX Flachdach Fenster F100 - 2-fach Verglasung
inkl. Motoröffner mit verdeckter Kabelführung
Thermisch getrenntes wärmebrückenfreies LAMILUX
Flachdach Fenster F100, allgemein bauaufsichtlich
zugelassen in Structural Glazing-Bauweise,
Leistungsdaten zertifiziert nach DIN EN 14351 und EN
1873, oder gleichwertig.

Lüftbar verriegelt inkl. wärmegedämmten Aufsatzkranz
aus GFK der Bestellgröße:
 120 x 120
Systembeschreibung
 Einfassrahmen
Formsteifer Einfassrahmen aus Kunststoff als
Mehrkammersystem mit Stufensicke in bikonvexer
Außenkontur inkl. umlaufender Funktionsnut zur Aufnahme
und Schnelljustierung der Beschlagsteile. Der
Wärmedurchgangskoeffizient Uf nach EN ISO 10077 muss
0,76 W/(m²K) betragen.
Stufenlose Integration der Verglasung in den
Einfassrahmen mit optimaler Wasserableitung zur
Vermeidung von Schmutzkanten.

Wärmeschutz des Flachdach Fenster Systems
Der Wärmedurchgangskoeffizient Uw nach EN ISO 10077-1
des Flachdach Fensters muss <= 1,3 W/(m² K) (für ein
Referenzelement 1,20x1,20) betragen und entsprechend
rechnerisch nachgewiesen werden, der im Objektfall
anzusetzende Wärmedurchgangskoeffizient ist abhängig
von der Einbaulage zu berechnen.
Der Nachweis des gesamten Wärmedurchgangskoeffizienten
inkl. Aufsatzkranz ist bei Bedarf nach den anerkannten
Regeln der Technik zu führen.
Um die Gefahr von Oberflächenkondensat und
Schimmelbildung sowie um Wärmeverluste zu reduzieren,
ist die Konstruktion umlaufend thermisch getrennt in
TIP-Technologie, als komplett wärmegedämmtes
Gesamtsystem auszuführen. Der Nachweis der thermischen
Trennung und Kondensatvermeidung ist anhand von
Konstruktionsdetails und Isothermenberechnungen
beizufügen.

Nachhaltigkeit
Der Bieter muss für das Produkt eine umfassende
Öko-Bilanz (EPD - Module A1 - D) von der Herstellung
bis zur Entsorgung nachweisen können.

Dichtungssystem
Vierseitig umlaufendes Ballon-Doppeldichtungssystem
bestehend aus EPDM.

Gebrauchstauglichkeit
Die Gebrauchstauglichkeit ist durch die Nachweise der
Schlagregendichtheit nach EN 12208 / Leistungsklasse E
1500 und der Luftdichtheit nach EN 12207 /
Leistungsklasse 4 zu erbringen und in der
Leistungserklärung zu bestätigen.

Verglasung
Kompakte energieeffiziente Wärmeschutzisolierverglasung
serienmäßig bestehend aus: einer mind. 6 mm dicken
ESG-Außenscheibe mit Low- E Beschichtung (niedrige
Emissivität), einem thermisch entkoppeltem Randverbund,
Scheibenzwischenraum mit Edelgasfüllung und einem 8 mm
starken Verbundsicherheitsglaspaket mit einer
doppelten, hochtransparenten, 0,76 mm dicken, hoch
reißfesten Verbundsicherheitsfolie aus
Polyvinyl-Butyral (PVB).
Wärmedämmung Glas Ug = 1,1 W/(m² K)
Energiedurchlassgrad g = 57%
Schalldämmung Rwp = 38 dB
Lichttransmission LT = 80%
Verglasung satiniert

Die zu verwendenden Verglasungen müssen gemäß DIN 18008
dimensioniert und ausgeführt werden.

Die permanente Durchsturzsicherheit muss nach Vorgaben
der BG nachgewiesen werden.

Aufsatzkranz inkl. verdeckter Kabelführung
Verbundaufsatzkranz (Sandwichkonstruktion) als
geschlossener torsionssteifer Verbundquerschnitt aus
glasfaserverstärktem Polyesterharz,

Aufsatzkranzhöhe:
30 cm
weiß durchpigmentiert, mit Wärmedämmung aus
PU-Hartschaum und ebenem,
elastischen Einklebeflansch. Aufsatzkranz mit umlaufend
angeformter Aufkantung mind. 15mm hoch für gesicherten
Schlagregenschutz und nicht sichtbarer, im Aufsatzkranz
integrierter einlaminierter Kabelführung.
Der U-Wert des Verbundaufsatzkranzes muss <= 0,9 W/(m²
K) betragen.

Brandweiterleitung
Die Forderung nach Begrenzung der Brandweiterleitung im
Bereich der Durchdringung nach DIN 18234 Teil 4 Absatz
3.4 muss durch das eingesetzte System erfüllt werden
und ist nachzuweisen.
Bei Einsatz des angebotenen Aufsatzkranzsystems können
deshalb folgende Zusatzmaßnahmen nach DIN 18234
entfallen:

Umlaufend 50 cm breiter und 5 cm hoher schwerer
Oberflächenschutz durch Kiesschüttung der Korngruppe
16/32 ähnlich DIN 4226 Teil 1.
Bei einer Aufkantungshöhe von mindestens 25 cm über
Abdichtungsebene: eine am Aufkantungskopf durchgehende,
in der senkrechten, die hochgezogene Dachbahn
mindestens 8 cm überdeckende Blech- oder GFK
Einfassung.

Flachdach Fenster und Aufsatzkranz sind werkseitig
komplett vormontiert und verriegelt.
Systembeschreibung:
OKD Breite  120 cm
OKD Länge  120 cm
LM Breite  102 cm
LM Länge  102 cm
Aufsatzkranzhöhe  30 cm
Wärmedurchgang Ug  ca. 1.1 W/(m²K)
Art Verglasung  satiniert
Schalldämmwert Verglasung Rw,p  ca. 38 dB
Lichtdurchlass þ  ca. 80 %
Gesamtenergiedurchlass g  ca. 62 %
Geom. freie Fläche in Lüftungsstellung Ageo  0.61 m²

Öffnungsvorrichtungen  Spindelmotor
Hubhöhe  300
Spannung  230 V
Schneelast  0.68 kN/m² (Annahme und Basis
der Auslegung)
Produktnorm  EN 1873-2
Durchsturzschutz  Durchsturzsicher (nach GS
BAU 18)
Baustoffklasse Aufsatzkranz  E (nach EN 13501-1)

Baustoffklasse Verglasung  A1 (nach EN 13501-1)

Hagelwiderstandsklasse  HW5 (nach
VKF-Standard)

Fabrikat LAMILUX Flachdach Fenster F100 o. glw.
Menge: 2,000 St

**12.7 Flachdachfenster ca. 80/80 cm,**
Flachdachfenster ca. 80/80 cm,
Pos. w.v. jedoch in Größe 80x80cm.
Menge: 4,000 St

**12.8 Flachdachfenster ca. 60/60 cm,**
Flachdachfenster ca. 60/60 cm,
Pos. w.v. jedoch in Größe 60x60cm.
Menge: 1,000 St

**12.9 Dachausstiegsset**
Dachausstiegsset
Dachausstiegsset mit Schnappverschluss, Gasdruckfeder
sowie Leiterhalterung liefern und montieren
Menge: 2,000 St

**12.10 Rauchlift Flachdach Fenster F100 - 120/120cm**
LAMILUX Rauchlift Flachdach Fenster F100 - 2-fach
Verglasung
Thermisch getrenntes wärmebrückenfreies LAMILUX
Rauchlift Flachdach Fenster F100 als Rauch- und
Wärmeabzugsgerät geprüft nach DIN EN 12101-2, oder
gleichwertig, allgemein bauaufsichtlich zugelassen in
Structural Glazing-Bauweise, Leistungsdaten
zertifiziert nach DIN EN 14351 und EN 1873, oder
gleichwertig.

Flachdach Fenster inkl. wärmegedämmtem Aufsatzkranz der
Bestellgröße 120 x 120' cm und aerodynamisch wirksamer
Öffnungsfläche Aa von 1 m²

Systembeschreibung

Einfassrahmen
Formsteifer Einfassrahmen aus Kunststoff als
Mehrkammersystem mit Stufensicke in bikonvexer
Außenkontur inkl. umlaufender Funktionsnut zur Aufnahme
und Schnelljustierung der Beschlagsteile. Der
Wärmedurchgangskoeffizient Uf nach EN ISO 10077 muss
0,76 W/(m²K) betragen.

Stufenlose Integration der Verglasung in den
Einfassrahmen mit optimaler Wasserableitung zur
Vermeidung von Schmutzkanten.

Wärmeschutz des Flachdach Fenster Systems
Der Wärmedurchgangskoeffizient Uw nach EN ISO 10077-1
des Flachdach Fensters muss <= 1,3 W/(m²K) (für ein
Referenzelement 1,20x1,20) betragen und entsprechend
rechnerisch nachgewiesen werden, der im Objektfall
anzusetzende Wärmedurchgangskoeffizient ist abhängig
von der Einbaulage zu berechnen.
Der Nachweis des gesamten Wärmedurchgangskoeffizienten
inkl. Aufsatzkranz ist bei Bedarf nach den anerkannten
Regeln der Technik zu führen.
Um die Gefahr von Oberflächenkondensat und
Schimmelbildung sowie um Wärmeverluste zu reduzieren,
ist die Konstruktion umlaufend thermisch getrennt in
TIP-Technologie, als komplett wärmegedämmtes
Gesamtsystem auszuführen. Der Nachweis der thermischen
Trennung und Kondensatvermeidung ist anhand von
Konstruktionsdetails und Isothermenberechnungen
beizufügen.

Nachhaltigkeit
Der Bieter muss für das Produkt eine umfassende
Öko-Bilanz (EPD - Module A1 - D) von der Herstellung
bis zur Entsorgung nachweisen können.

Dichtungssystem
Vierseitig umlaufendes Ballon-Doppeldichtungssystem
bestehend aus EPDM.

Gebrauchstauglichkeit
Die Gebrauchstauglichkeit ist durch die Nachweise der
Schlagregendichtheit nach EN 12208 / Leistungsklasse E
1500 und der Luftdichtheit nach EN 12207 /
Leistungsklasse 4 zu erbringen und in der
Leistungserklärung zu bestätigen.

Verglasung
Kompakte, energieeffiziente
Wärmeschutzisolierverglasung serienmäßig bestehend aus:
einer mind. 6 mm dicken ESG-Außenscheibe mit Low- E
Beschichtung (niedrige Emissivität), einem thermisch
entkoppelten Randverbund, Scheibenzwischenraum mit
Edelgasfüllung und einem 8 mm starken
Verbundsicherheitsglaspaket mit einer doppelten,
hochtransparenten, 0,76 mm dicken, hoch reißfesten
Verbundsicherheitsfolie aus Polyvinyl-Butyral (PVB).
Wärmedämmung Glas Ug = 1,1 W/(m²K)
Energiedurchlassgrad g = 57%
Schalldämmung Rwp = 38 dB
Lichttransmission LT = 80%

Die zu verwendenden Verglasungen müssen gemäß DIN 18008
dimensioniert und ausgeführt werden.

Die permanente Durchsturzsicherheit muss nach Vorgaben
der BG nachgewiesen werden.

Aufsatzkranz
Verbundaufsatzkranz (Sandwichkonstruktion) als
geschlossener, torsionssteifer Verbundquerschnitt aus
glasfaserverstärktem Polyesterharz.

Aufsatzkranzhöhe: 30 cm

weiß durchpigmentiert, mit Wärmedämmung aus
PU-Hartschaum und ebenem,
elastischem Einklebeflansch. Aufsatzkranz mit umlaufend
angeformter Aufkantung, mind. 15mm hoch, für
gesicherten Schlagregenschutz.
Der U-Wert des Verbundaufsatzkranzes muss <= 0,9 W/(m²
K) betragen.

Brandweiterleitung
Die Forderung nach Begrenzung der Brandweiterleitung im
Bereich der Durchdringung nach DIN 18234 Teil 4 Absatz
3.4 muss durch das eingesetzte System erfüllt werden
und ist nachzuweisen.
Bei Einsatz des angebotenen Aufsatzkranzsystems können
deshalb folgende Zusatzmaßnahmen nach DIN 18234
entfallen:

  Umlaufend 50 cm breiter und 5 cm hoher schwerer
Oberflächenschutz durch Kiesschüttung der Korngruppe
16/32 ähnlich DIN 4226 Teil 1.
  Bei einer Aufkantungshöhe von mindestens 25 cm über
Abdichtungsebene: eine am Aufkantungskopf durchgehende,
die hochgezogene Dachbahn in der Senkrechten mindestens
8 cm überdeckende Blech- oder GFK Einfassung.

Flachdach Fenster und Aufsatzkranz sind werkseitig
komplett vormontiert und verriegelt.

Technische Daten des angebotenen Systems:
Angebotene Größe des Flachdach Fensters: '.........' x
'.........' cm
Angebotene aerodynamisch wirksame Öffnungsfläche Aa:
'.........' m²
Angebotener Uw-Wert des Flachdach Fensters nach EN ISO
10077-1: '.........' W/(m²K)
Ug-Wert der Verglasung nach EN 673: '.........' W/(m²K)
Energiedurchlassgrad g: '.........' %
Höhe des angebotenen Aufsatzkranzes: '.........' cm
U-Wert des Verbundaufsatzkranzes: '.........' W/(m²K)
Schlagregendichtheit nach EN 12208: '.........'
Prüfbericht Nr.: '.........'
Luftdichtheit nach EN 12207: '.........'
Prüfbericht Nr.: '.........'
Allgemeine bauaufsichtliche Zulassung durch das DIBt -
Nr.: '.........'
Durchsturzsicher gemäß GS-BAU-18
Prüfbericht Nr.: '.........'
Flachdach Fenster und Aufsatzkranz komplett
vormontiert:
('.........') ja
('.........') nein
Angebotenes Fabrikat: '.........'
Zugehöriger RWG-Beschlag siehe Position '.........'

Komplett liefern, ohne Abladen, ohne Dachtransport

Einheit : Stk
Menge: 2,000 St

**12.11 Zulage Elektro RWA**
Zulage Elektro RWA
Zulage zur vorgenannten Position für die
Wiederherstellung
des Anschlusses der RWA  sowie fachgerechte
Inbetriebnahme
Menge: 2,000 St

**12.12 Zulage Elektro**
Zulage Elektro
Zulage zur vorgenannten Position für das
wiederanbringen
des vorhandenen Elektrohubmotors zum öffnen der
Lichtkuppel
Menge: 7,000 St

**12.13 Anarbeitung Trockenbau/Maler**
Anarbeitung Trockenbau/Maler
Wiederherstellung der inneren Trockenbaubekleidung
sowie
Malerarbeiten in den Fensterlaibungen als Anpassung an
den
Bestand
Menge: 32,000 St

### 13 Klempnerarbeiten

**13.1 Traufblech, Z 400**
Traufbleche, Z=400 mm,
Traufbleche aus Titan-Zinkblech mit vorderer
Tropfkante liefern und fachgerecht einbauen
Material  : Titanzink, 0,7mm
Zuschnitt  : 400 mm
Menge: 100,000 m

**13.2 Kehle, Z 500**
Kehle, Z 500
Kehle aus Titanzink  aufmessen, abkanten, liefern und
fachgerecht
einbauen
Material  : Titanzink, 0,7mm
Zuschnitt  : 500mm
Menge: 120,000 m

**13.3 Zulage Kehldichtstreifen**
Zulage Kehldichtstreifen
Zulage zur vorgenannten Postion für die Herstellung
eines Kehldichtstreifen einschl. Material
Menge: 120,000 m

**13.4 Rinne, halbrund, Z 400**
Rinne, halbrund, Z 400
Dachrinne, halbrund, aufliegend, Titanzink, gelötet,
einschl.
Rinnenhalter liefern und fachgerecht montieren
Material  : Titanzink, 0,7mm
Zuschnitt  : 400 mm
Menge: 70,000 m

**13.5 Rinne, halbrund, Z 333**
Rinne, halbrund, Z 333
Dachrinne, halbrund, vorgehängt, Titanzink, gelötet,
einschl.
Rinnenhalter liefern und fachgerecht montieren
Material  : Titanzink, 0,7mm
Zuschnitt  : 333 mm
Menge: 50,000 m

**13.6 Rinnenkessel**
Rinnenkessel
Rinnenkessel aus Titan-Zinkblech, für die beschriebenen

Dachrinnen, passend zu den Fallrohren, einschl. der
oberen
Randverstärkung aus 8 mm verz. Rundstahl, sowie des
Überlaufes, der erforderlichen Ausschnitte für die
einlaufenden
Dachrinnen und der Befestigungen.
Gesamthöhe  : ca. 200 mm
oberer Querschnitt  : ca. 200/100 mm
unterer Querschnitt  : ca. 100/100 mm
Material  : Titanzink, 0,7mm
Menge: 8,000 St

**13.7 Rinne, Anschluß**
Rinne, Anschluß
Dachrinnenkessel an bestehende Fallleitung anschließen
Menge: 8,000 St

**13.8 Dachentwässerung, prov.**
Dachentwässerung, prov.
Herstellen einer provisorischen Dachentwässerung
aus flexiblem Kunststoffrohr, deren fachgemäße
Befestigung und der laufenden Wartung über den
Bauzeitraum. Abtransport nach Beendigung
der Arbeiten.
Menge: 200,000 m

**13.9 Dunstrohraufsätze, DN 100**
Dunstrohraufsätze, DN 100
Dunstrohraufsätze, mit Anschlussflansche für die
Abdichtung liefern und fachgerecht einbauen einschl.
Anschluss der Entlüftungsleitung.
Fabrikat: Klöber Flavent Pro o.glw.
Menge: 10,000 St

**13.10 Fallrohr, DN 100**
Fallrohr, DN 100
Fallrohr aus Titanzink,  100mm Durchmesser
einschließlich Rohrschellen,
erforderlicher Bögen sowie sonstigem Zubehörmaterial
anfertigen,
liefern und montieren. Die ggf. notwendige Verlängerung
der Befestigung
durch ein WDVS-System ist zu berücksichtigen.
Material  : Titanzink, 0,7mm
Maße  : DN 100
Menge: 200,000 m

**13.11 Fallrohrbögen, Zulage**
Fallrohrbögen, Zulage
Zulage zur vorgenannten Position für die
Montage von Bögen im Traufbereich
Menge: 35,000 St

**13.12 Fallrohr, Anschluß**
Fallrohr, Anschluß
Fallrohr an bestehendes Standrohr anschließen
Menge: 8,000 St

**13.13 Traufgesimsabdeckung, Z=600**
Traufgesimsabdeckung, Z=600
Verblechung von Traufgesimsen, mit Auf- und
Abkantungen,
Verwahrung und Tropfkanten einschl. Vorstoßblechen
Material  : Titanzink, 0,7 mm
Zuschnitt  : 600 mm
Menge: 60,000 m

**13.14 Traufgesimsabdeckung, Z=1000**
Traufgesimsabdeckung, Z=1000
Verblechung von Traufgesimsen, mit Auf- und
Abkantungen,
Verwahrung und Tropfkanten einschl. Vorstoßblechen
Material  : Titanzink, 0,7 mm
Zuschnitt  : 1000 mm
Menge: 80,000 m

**13.15 Frontspiessabdeckung,Z=700**
Frontspiessabdeckung, Z=700
Verblechung von Frontspiessen, mit Auf- und Abkantung,
Verwahrung sowie Tropfkanten, einschl. Vorstoßblech
Material  : Titanzink, 0,7 mm
Zuschnitt  : 700 mm
Menge: 20,000 m

**13.16 Brandmauerabdeckung,Z=750**
Brandmauerabdeckung, Z=750
Verblechung von Brandmauern, 2-teilig, mit Auf- und
Abkantung,
Verwahrung sowie Tropfkanten, einschl. Vorstoßblech
Material  : Titanzink, 0,7 mm
Zuschnitt  : 750 mm
Menge: 100,000 m

**13.17 Brandmauerabdeckung,Z=1000**
Brandmauerabdeckung, Z=1000
Verblechung von Brandmauern, 3-teilig, mit Auf- und
Abkantung,
Verwahrung sowie Tropfkanten, einschl. Vorstoßblech
Material  : Titanzink, 0,7 mm
Zuschnitt  : 1000 mm
Menge: 20,000 m

**13.18 Schornsteineinfassungen,Z=400**
Schornsteineinfassungen, Z=400
Schornsteineinfassungen aufmessen, abkanten, liefern
und komplett mit Kappleisten, Fugenschnitt und
dauerelastischer Versiegelung einbauen. Zur Leistung
gehören sämtliche erforderlichen Seiten- und
Schürzeneinfassungen aus Walzblei, passend zur
gewählten Dachdeckung.
Material  : Titanzink, 0,7mm
Zuschnitt  : 400mm
Menge: 40,000 m

**13.19 Wandanschluss,Z=400**
Wandanschluss, Z=400
Verblechung von Wandanschlüssen,
einschl. Vorstoßblech,
Material  : Titanzink, 0,7 mm
Zuschnitt  : 400 mm
Menge: 50,000 m

**13.20 Ortgangbleche, Z 400**
Ortgangbleche, Z 400
Ortgangverblechung aus Titanzink, 2-teilig liefern und
als seitlichen Abschluss zu den Dachflächen einbauen.
Material  : Titanzink, 0,7mm
Zuschnitt  : 400 mm
Menge: 40,000 m

**13.21 Zulage Dehner**
Zulage Dehner
Zulage für die alle Verblechungen für den fachgerechten

Einbau von Dehnern.
Menge: 75,000 St

### 14 Schornsteine/Brandmauern

**14.1 Vollklinker, NF, MG III**
Vollklinker KMz, NF, SFK 4-28, MG III,
Vollklinker, KMz, Normalformat, Festigkeitsklasse 4-28,

Mörtelgruppe III, für Schornsteinmauerwerk mit
unterschiedlichen
Zügen, auch in Kleinflächen im DG bzw. auf dem Dach
herstellen.

Angeb. Fabr.  :  .  .  .  .  .  .  .  .  .  .
Menge: 5,000 m3

**14.2 Rollschicht, KMz, NF, MG III**
Rollschicht, KMz, NF, SFK 4-28, MG III,
Rollschicht als oberer Abschluß für Brandwände, aus
Vollklinker,
KMz, Normalformat, Festigkeitsklasse 4-28, Mörtelgruppe
III,
auch in Kleinflächen, auf dem Dach herstellen.

Angeb. Fabr.  :  .  .  .  .  .  .  .  .  .  .
Menge: 6,000 m3

**14.3 Zulage Lagesicherung**
Zulage Lagesicherung
Zulage zur vorgenannten Position der Rollschicht für
die Lagesicherung der Anfängersteine in geneigten
Arbeitsbereichen
von Steildachflächen bzw. Frontspiessen
Menge: 10,000 St

**14.4 Betonabdeckung, Schornstein**
Betonabdeckung, C 16/20, Schornstein
Betonabdeckung als oberen Schornsteinabschluss für
mehrzügigen
Schornstein mit leichtem Gefälle herstellen

Dicke  : ca. 80mm

Betongüte  : C 16/20
Menge: 10,000 m2

**14.5 Betonverschluß, Schornstein**
*** Bedarfsposition ohne GB
Betonverschluß, C 16/20, Schornstein
Betonverschluß zur Stilllegung für mehrzügigen
Schornstein herstellen

Dicke  : ca. 80mm

Betongüte  : C 16/20
Menge: 10,000 m2

**14.6 Zulage, Lüftung**
*** Bedarfsposition ohne GB
Zulage, Lüftung
Zulage zur vorgenannten Position für den Einbau eines
wirksamen
Lüftungsrohres in den stillzulegenden Schornstein
Menge: 10,000 St

**14.7 Versottung, Verfugung**
Versottung, Verfugung
Mauerwerksfugen im Bereich von Versottungen im MGIII
nachverfugen
Menge: 20,000 m2

**14.8 Wandflächen, Reinigung**
Wandflächen, Reinigung
Wandflächen, Schornstein, Mauerwerk sauber mit einem
Stahlbesen
abbürsten, Bauschutt entsorgen
Menge: 80,000 m2

**14.9 Versotex, Beschichtung**
Versotex, Beschichtung
Schornsteinmauerwerksflächen mit einem geeigneten
Mittel zur
diffusionsfähigen Tiefenimprägnierung von
Schornsteinversottungen
nach Herstellervorgaben in 2 Arbeitsgängen behandeln.

Angeb. Fabr.  : Versotex o. glw.
Menge: 20,000 m2

**14.10 Kalkzementwandputz, 30 mm, 2-lagig**
Kalkzementwandputz, 30 mm, 2-lagig

Kalkzementputz auf Wänden, mit folgendem
Aufbau liefern und herstellen:

Unterputz : Mörtelgruppe P II

Oberputz  : Mörtelgruppe P I c

Putzgrund : Ziegel

Oberfläche: abgerieben und gefilzt

Putzdicke : 30 mm
Menge: 80,000 m2

### 15 Terrassen

**15.1 Geländer demont./zwi.-l./mont.**
Geländer demontieren/zwischenlagern/montieren
vorhandene Geländerkonstruktionen demontieren, auf der
Baustelle
sicher zwischenlagern und nach Beendigung der
Terrassensanierung
wieder fachgerecht montieren
Menge: 4,000 St

**15.2 Stelzlagerkonstruktion, Feinsteinzeug**
Stelzlagerkonstruktion, Feinsteinzeug
Stelzlagerkonstruktion aus Polypropylen, hitze- und
witterungsbeständig,
einschl. Abstandhalter zu den Umgebungswänden, liefern
und fachgerecht
einschl. Höhenausgleich mit Systemkomponenten nach
Herstellerrichtlinie
verlegen.

Bauhöhe  : 100 - 120 mm

Belag  : Feinsteinzeug, 60 x 60 cm, frostsicher

Oberfläche/Farbe  : nach Wahl des AG

Fabrikat  :  Prostilt oder gleichwertig
Menge: 50,000 m2

**15.3 Zulage, Rinnenkonstruktion**
Zulage, Rinnenkonstruktion
Zulage zur vorgenannten Postion für die Lieferung und
dem Einbau
einer systemzugehörigen Ablaufrinne

Grundkörper  : Aluminium

Abdeckung  : Edelstahl V2A

Breite  : 85mm
Menge: 6,000 m

**15.4 Zulage, Randverkleidung**
Zulage, Randverkleidung
Zulage zur vorgenannten Postion für die Lieferung und
dem Einbau
einer systemzugehörigen stirnseitigen Randverkleidung

Material  : Aluminium matt pulverbeschichtet

Farbe  : nach Wahl des AG

Bauhöhe  : 75mm
Menge: 15,000 m

### 16 Stundenlohnarbeiten

**16.1 Lohnstunde Facharbeiter**
Lohnstunde Facharbeiter,zum Nachweis,
auf Anweisung der Bauleitung
Menge: 100,000 h

**16.2 Lohnstunde Helfer**
Lohnstunde Helfer,zum Nachweis,
auf Anweisung der Bauleitung
Menge: 150,000 h
